# Dachdeckerarbeiten
Angebotsaufforderung (GAEB 90, DA83)
Währung: EUR
Auftraggeber: Robert Grope GmbH Malerbetrieb

## Dachdeckerarbeiten
Datum: 13.06.24

### Bereich 01 Dachdeckerarbeiten

#### Abschnitt 01.01 Bauvorhaben: Essen, Huestr. 3-5

**01.01.0010 Baustelleneinrichtung**
Baustelleneinrichtung nach Arbeitsstättenverordnung.
Liefern, vorhalten und wieder entfernen
aller zur Ausführung der Arbeiten benötigten
Geräte, Werkzeug und Absperrungen.
Das Gerüst wird bauseits gestellt.
Menge: 1,000 psch

**01.01.0020 Krangestellung**
Krangestellung für die eigenen Arbeiten.
Menge: 4,000 Tag

**01.01.0030 Vorhandene Dachfläche**
Vorhandene Dachfläche, alten Dachbelag bestehend aus
Betondachsteinen abnehmen und entsorgen, einschl. der
Entsorgungskosten.
Menge: 390,000 m2

**01.01.0040 Vorhandene Unterkonstruktion**
Vorhandene Unterkonstruktion unter der Dachdeckung
bestehend aus Traglattung und Konterlattung
abbrechenund fachgerecht entsorgen, einschl. der
Entsorgungskosten.
Menge: 390,000 m2

**01.01.0050 Vorhandene Walzbleianschlüsse**
Vorhandene Walzbleianschlüsse abbrechenund fachgerecht
entsorgen, einschl. der Entsorgungskosten. Die
Anschlüsse sind für den neuen Anschluss vorzubereiten.
Menge: 16,000 m

**01.01.0060 Knaggen**
Knaggen, Güteklasse II nach DIN 68365,
gemäß konstruktiver Vorgabe der Typenstatik,
für das System liefern, vorbohren und mit Sondernägel
lt. Typenstatik fachgerecht befestigen.
Menge: 100,000 Stck

**01.01.0070 Rauspund**
Rauspund getrocknet, nach DIN 68365,
Dicke 24 mm S10, im gesamten Dachbereich
liefern und verlegen.
Menge: 28,000 m2

**01.01.0080 Anschlagbrett**
Erforderliches Anschlagbrett, liefern und oberkantig an
den Knaggen befestigen.
Menge: 56,000 m

**01.01.0090 Mineralfaserstreifen**
Mineralfaserstreifen,
140 mm breit, liefern und entsprechend
den bauaufsichtlichen Anforderungen
bei den Verlängerungsarbeiten verlegen.
Menge: 56,000 m

**01.01.0100 Vorhandene Dachrinne**
Vorhandene Dachrinne, einschl. Rinneisen demontieren
und abfahren, einschl. der Entsorgungskosten.
Menge: 56,000 m

**01.01.0110 Unterspannbahn**
Diffusionsoffene Unterspannbahn aus Polyethylen-
Gitterfolie liefern und fachgerecht verlegen.
Brandverhalten: Brandklasse E, EN 13501-1, schwer
entflammbar B 1 : nach DIN 4102, Reißkraft: ca.
450/450 N/5cm entsprechend EN 12311-1, Sd-Wert:
ca. 3m, Gewicht: ca. 210g/m².Delta Maxx-Plus.
Menge: 390,000 m2

**01.01.0120 Konterlattung**
Konterlattung Ta/Fi 30x50 mm liefern
und aufnageln.
Menge: 390,000 m2

**01.01.0130 Traufbohle**
Traufbohle 50/120 mm liefern und aufnageln.
Menge: 56,000 m

**01.01.0140 Unterkonstruktion der Dachdeckung**
Unterkonstruktion der Dachdeckung, als Traglattung
30/50 S10 passend zur beschr. Dachdeckung, aus
Nadelholz Güteklasse II DIN 68 365 einschl.
Holzschutz gem. DIN, Befestigung an Bauteilen aus
Holz, fachgerecht herstellen.
Menge: 390,000 m2

**01.01.0150 Dachfläche mit Betondachsteinen**
Dachfläche mit Betondachsteinen Fabrikat
Braas Frankfurter Pfanne PROTEGON Farbe: Granit
matt, mit abgerundeter Sichtkante,
gem. DIN 1115 auf vorhandener Lattung,
nach Werksvorschrift eindecken einschl.
Material. Das Dachdeckmaterial ist handwerksgegerecht
an Schornsteine und andere
Anschlüsse anzuarbeiten.
Menge: 390,000 m2

**01.01.0160 Lüftersteine**
Braas-Lüftersteine passend zur Pfannenposition liefern
und einbauen.
Menge: 90,000 Stck

**01.01.0170 First und Grat**
First und Grat mit Firststeinen mit abgerundeter
Sichtkante
in mörtelloser Verlegung bestehend aus,
Firstelementen, Firstklammern sowie
Endscheiben auf mitzuliefernder Firstlatte
herstellen, als Zulage zu der Pfannenposition.
Menge: 37,000 m

**01.01.0180 Walmglocke**
Braas-Walmglocke passend zur Grateindeckung liefern und
einbauen.
Menge: 1,000 Stck

**01.01.0190 Gratanfangsstein**
Braas-Gratanfangsstein passend zur Pfannenposition
liefern und einbauen.
Menge: 2,000 Stck

**01.01.0200 Dachhaken**
Dachhaken, 625g, feuerverzinkt, weiter
Bogen, passend zur Dacheindeckung liefern und
einbauen.
Menge: 90,000 Stck

**01.01.0210 Walzbleieinfassung**
Walzbleieinfassung,aus Walzbleischichtstücken,
Zuschnittbreite bis 25 cm, Zuschnittlänge ca. 42.5 cm,
herstellen am Wandanschluß, einschl. Alu-Kappleiste
andübeln und dauerelastisch versiegeln.
Menge: 16,000 m

**01.01.0220 Walzbleianschlüsse**
Walzbleianschlüsse mit Dachcolor-
Spezialfarbe im Farbton der
Dachpfannen streichen.
Menge: 16,000 m

**01.01.0230 Kehle und Grate anschneiden**
Vorhandene Kehle und Grate mit Pfannen eindecken
und fluchtgerecht anschneiden.
Menge: 16,000 m

**01.01.0240 Kehlblech**
TITANZINK-Kehlblech, 0.7 mm stark,
500mm Abwicklung, mit 2 Falzen und WA-Schiene
liefern und fachgerecht montieren.
Menge: 8,000 m

**01.01.0250 Flexschlauch**
Flexschlauch 100 mm DN liefern und anschließen.
Menge: 8,000 m

**01.01.0260 Entlüfterstutzen**
Entlüfterstutzen, DN 100 mm, mit Durchgangspfanne
liefern und einbauen.
Menge: 9,000 Stck

**01.01.0270 Dachausstiegsfenster**
Velux- Dachausstieg Typ GVK Größe 46 x 61 cm,
liefern und einbauen. Das Herstellen der Dachöffnung
sowie das Anarbeiten mit Dachpfannen,
einschl. herstellen einer Dachbahnkehle
ist im Preis enthalten. Das
Herstellen einer Innenverkleidung oder Auswechslung
von Sparren wird bei Bedarf extra angeboten.
Menge: 8,000 Stck

**01.01.0280 Abweiser**
Abweiser für die Dauer der Arbeiten an der
Fassade(Aufbringung WDVS) montieren
Menge: 5,000 Stck

**01.01.0290 Vorhandene SML-Rohre**
Vorhandene SML-Rohre im Erdreich bis zum nächsten
Übergangsstück demontieren und entsorgen, incl.
Aushub und wiedereinbringen des Aushubs.
Menge: 5,000 Stck

**01.01.0300 Bogen für Kanalanschluß**
Bogen für Kanalanschluß liefern und montieren.
Menge: 0,000 Stck

**01.01.0310 Vorhandene Fallrohre**
Vorhandene Fallrohre, einschl. Schellen
abnehmen und als Schutt abfahren, einschl.
der Entsorgungskosten.
Menge: 50,000 m

**01.01.0320 Rinnenendstück**
TITANZINK Rinnenboden (Rinnenendstück),
6-tlg, gebördelt, liefern und fachgerecht einbauen.
Menge: 4,000 Stck

**01.01.0330 Dilatations-Dachrinne**
Als Zulage:
TITANZINK- Dilatations- Dachrinne, passend
zur 6 tlg.Rinne.
Die Dilation hat einen von außen nicht
sichtbaren Dehnungsausgleich und im Gegensatz
zu der konventionellen Rinnenschiebenaht
innen einen freien Wasserlauf.
Menge: 5,000 Stck

**01.01.0340 Traufblech**
Traufblech aus Titanzinkblech 0,7 mm,
Breite ca. 20 cm, liefern und auf der vorh. Dachrinne
befestigen.
Menge: 56,000 m

**01.01.0350 Hängedachrinne**
TITANZINK- Hängedachrinne, halbrund nach
DIN 18461, 6-teilig, Zuschnitt 333 mm,
Metallstärke 0.70 mm, einschließlich der
feuerverzinkten Rinnenhalter Abstand
ca. 70 cm, Abmessung nach DIN 18461.
Die Rinnenhalter sind mit korrosionsgeschützten
Rinnhalternägeln zu befestigen.
Menge: 56,000 m

**01.01.0360 Rinneneinhangstutzen**
TITANZINK- Rinneneinhangstutzen, halbrund,
Form G, gerade, passend zur Rinne
Nennmaß 333/100 mm, 6 tlg, liefern und
fachgerecht montieren.
Menge: 5,000 Stck

**01.01.0370 Rinnenendwinkel**
TITANZINK-Rinnenwinkel, 90°, nahtlos aus
einem Stück tiefgezogen, Schenkellänge
300 mm, passend zur 6 tlg. Rinne, als Zulage.
Menge: 1,000 Stck

**01.01.0380 Rohrbogen**
TITANZINK- Rohrbogen, 60°, maschinell
innengelötet, nach DIN 18461, passend
zum Regenfallrohr liefern und fachgerecht
montieren, als Zulage. 6 tlg.
Nennmaß 100 mm.
Menge: 10,000 Stck

**01.01.0390 Regenfallrohr**
TITANZINK-Regenfallrohr, rund, maschinell
innengelötet, nach DIN 18461,
DN- 100 mm, Metalldicke 0.70 mm,
Standardlänge-2 m, einschließlich der
feuerverzinkten Rohrschellen liefern
und fachgerecht montieren.
Menge: 50,000 m

**01.01.0400 Standrohr**
Loro-Standrohr verzinkt, mit Reinigungsdeckel
1 m lang, NW 100 liefern und mit Schelle und
Dichtelement montieren incl. Sielanschluß.
Menge: 5,000 St

**01.01.0410 Standrohrkappe**
TITANZINK-Standrohrkappe mit Schiebemuffe liefern
und montieren.
Menge: 5,000 Stck

USt %: 19,00
